# Elsa-Brändström-Gymnasium Erweiterungsneubau
Angebotsaufforderung (GAEB DA XML 3.3, DA83)
Projekt: 4076 Erweiterung G9
Währung: EUR
Erstellt mit: G&W CALIFORNIA PRO, CALIFORNIA PRO V16.1.00, 18.05.2026

## Aufzugsanlage
Datum: 18.05.2026

*Hinweis: Zuständigkeiten*
Bauherr:
Stadt Oberhausen
Bahnhofstr. 66
46145 Oberhausen

Projektleitung:
SBO Servicebetriebe Oberhausen
Bahnhofstr. 66
46145 Oberhausen

Architekt, Gebäude und Freianlagen:
Feja + Kemper Architekten
Börster Weg 27
45657 Recklinghausen

Tragwerkplanung
Meurer Ingenieure
Nussbaumweg 29
47447 Moers

Technische Gebäudeausrüstung:
Ingenieurbüro Schaluschke
Im Erlengrund 2a
46149 Oberhausen

*Hinweis: Allgemeine Beschreibung der Bauleistungen*
1. Allgemeine Beschreibung der Bauleistungen
====================================

Projekt

Erweiterung des Elsa-Brändström-Gymnasiums Oberhausen
Christian-Steger-Str.11
46045 Oberhausen

1.1 Art und Zweck der Baumaßnahme
---------------------------------------------------
Bei dem Bauvorhaben handelt sich um die Erweiterung
der bestehenden Schule um ein Gebäude, das eine Mensa und ein Selbstlernzentrum aufnimmt.
Gegenstand dieser Ausschreibung sind die Aufzugarbeiten

1.2 Vorhandene öffentliche Verkehrswege
-------------------------------------------------------
Das Elsa-Brändström-Gymnasium liegt im Zentrum der Stadt Oberhausen, wenige Gehminuten vom Hauptbahnhof entfernt. Das Stadtzentrum ist über die A 42 und die A 40 zu erreichen. Das Baugrundstück wird ausschließlich über die Christian-Steger-Straße und die davon abgehende Otto-Dibelius-Straße anzufahren sein.

1.3 Kurzbeschreibung des Gebäudes
-------------------------------------------------
Das Hauptgebäude der Schule ist in der Zeit vor dem 1. Weltkrieg errichtet und Anfang der 60er-Jahre um einen 6-geschossigen Anbau erweitert worden. Der Altbau der Schule steht unter Denkmalschutz.

1.4 Zuwegung zur Baustelle
-------------------------------------
Das Gebäude liegt zwischen der Havensteinstraße im Westen, der
Christian-Steger-Straße im Norden und der Otto-Dibelius-Straße im Osten.
Die Zufahrt zur Baustelle wird ausschließlich über die Christian-Steger-Straße und die davon abgehende Otto-Dibelis-Straße einzurichten sein.

1.5 Boden- und Untergrundverhältnisse
----------------------------------------------------
Die Verkehrsflächen auf dem Gelände sind gepflastert bzw. asphaltiert.

1.6 Ortsbesichtigung
---------------------------
Aufgrund der räumlichen Besonderheiten und der eingeschränkten
Zugangsmöglichkeiten wird ein Besichtigungstermin für die Angebotsabgabe empfohlen.

2. Projektorganisation
=================

2.1 Anlagen zum LV
---------------------------
Dieser Leistungsbeschreibung beigefügte Pläne (Vorabzüge):

Es wird darauf hingewiesen, dass alle beigefügten Planunterlagen als Vorabzüge ohne Maßsicherheit gelten und lediglich der Kalkulation dienen.

Baustelleinrichtungsplan der SBO
Lageplan M 1:500
Grundrisse, Dachaufsicht M 1:50
Schnitte M 1:50
Ansichten M 1:50
Statikpläne
Nr. 1a Gründung
Nr. 2a Erdgeschoss
Nr. 3a Obergeschoss

2.2 Vom AG zur Verfügung gestellte Unterlagen und Pläne
----------------------------------------------------------------------------
Pläne in gedruckter Form werden grundsätzlich nicht zur Verfügung gestellt. Alle Pläne sind digital zu beziehen und zur Verwendung auf der Baustelle im eigenen Aufwand zu vervielfältigen und den ausführenden Personen zu übergeben.
Zusätzliche Vervielfältigungen aufgrund von Planfortschreibungen werden nicht vergütet. Sofern Planfortschreibungen erfolgen, sind aktuelle Pläne ab dem übernächsten
Werktag folgend auf die Aktualisierung der Pläne durch die Planungsbüros auf der Baustelle vorzuhalten.

Alle Pläne sind auf Übereinstimmung und Richtigkeit zu prüfen. Unstimmigkeiten sind umgehend der Bauleitung mitzuteilen.

2.3 Vom AN zur Verfügung gestellte Unterlagen und Pläne
----------------------------------------------------------------------------
Alle durch den Auftragnehmer erstellten Planunterlagen sind digital, als Vektordaten, zu erstellen und zu übermitteln. Pläne sind jeweils im Format PDF sowie DXF/DWG bereitzustellen.

2.4 Projektsprache
-------------------------
Das gesamte Projekt ist in deutscher Sprache abzuwickeln. Alle Pläne und Dokumente sind in deutscher Sprache zu verfassen. Bei
Dokumenten, die nicht in deutscher Sprache verfasst sind, ist eine beglaubigte Übersetzung ins Deutsche beizufügen.

3. Ausführung der Bauleistung
=======================

3.1 Allgemeines
---------------------
Nachfolgend wird die Art der Ausführung beschrieben.
Sollte der Bieter Bedenken gegen die Art der Ausführung haben, so sind diese schriftlich über den Kommunikationsbereich des Vergabemarktplatzes innerhalb der festgesetzten Frist zur Einreichung von Aufklärungsfragen geltend zu machen.
Der Bieter hat sich mit den technischen Vorbemerkungen zu den Aufzugarbeiten vertraut zu machen, die zu den Ausschreibungsbedingungen gehören und im Auftragsfall Vertragsbestandteil werden.

3.2 Geltende Normen, Verordnungen und Vorschriften
-----------------------------------------------------------------------
Für die in diesem LVZ beschrieben Arbeiten gelten  folgende Verordnungen, Vorschriften und Normen:

DIN 18 299 Allgemeine Regelungen für Bauarbeiten jeder Art
die Vorschriften des Gewerbeaufsichtsamtes,
die Vorschriften der Bauberufsgenossenschaft
die Vorschriften des Bauordnuungsamtes, des Straßenbauamts,  der Versorgunsgträger u.a.m
die Auflagen und Hinweise der Verordnung über Sicherheit und Gesundheitsschutz auf Baustellen (Baustellenverordnung) vom 10.Juni 1998
die Landesbauordnung NRW
die Gefahrstoffverordnung (GefStoffV)
alle weiteren einschlägigen Normen, Vorschriften und Merkblätter, in jeweils letztgültiger Fassung, die sich auf das vorgesehene Material und dessen Verarbeitung nach den anerkannten Regeln der Technik beziehen.

3.3 Arbeitsschutz
-----------------------
Der AN ist für die Einhaltung der relevanten Arbeitsschutzvorschriften verantwortlich.
Auf der Baustelle ist grundsätzlich nur der Einsatz von zugelassenen und geprüften Geräten und Maschinen zulässig.

Unmittelbar nach Fertigstellung von Abrissen und Bauzwischenständen sind Abdeckungen und Umwehrungen an erstellten Öffnungen, Schächten, Treppen und freien Deckenrändern zu erstellen und auch für andere Unternehmer vorzuhalten, zu überwachen und bis zur Herstellung der endgültigen Lösung vorzuhalten. Die Kosten hierfür sind in die Einheitspreise einzukalkulieren.

3.4 Verkehrsführung, Verkehrssicherung
------------------------------------------------------
Der Bauzaun wird bauseits durch den Rohbauunternehmer aufgestellt. Die Sicherungseinrichtungen dürfen nur in Abstimmung mit
der Bauleitung verändert oder umgesetzt werden und sind im Anschluss an die Arbeiten wieder in den Ursprungszustand zu versetzen. Eigenmächtig vorgenommene Umbauten werden für den Verursacher kostenpflichtig rückgebaut.

Generell obliegen alle zusätzlichen Sicherungsmaßnahmen sowie das Verschließen der Baustelle und Bauzaun während der Baumaßnahme dem AN.

Die Lagerung von Arbeitsgeräten und Material auf der Baustelle muß so erfolgen, dass keine Beeinträchtigungen des Verkehrs, der Benutzer oder sonstiger Passanten entstehen. Die Sicherung der Lagerbereiche und das Einholen von Genehmigungen für die Benutzung öffentlicher Flächen, Abstimmungen mit den Nachbarn und
sonstigen Betroffenen, sowie die Kosten hierfür, sind Sache des Auftragnehmers.
Im Bereich von öffentlichen Straßen sind alle für die Verkehrssicherung gem. StVo erforderlichen Maßnahmen durch den Auftragnehmer unter seiner Verantwortung und auf seine Kosten durchzuführen.

3.5 Reinigung der Baustelle
-------------------------------------
Die Baustelle und die Zuwegung auf privatem und öffentlichem Grund ist dauernd sauber zu halten. Alle Teilbereiche sind besenrein zu übergeben.

3.6 Maßnahmen gegen Staubbelastung
----------------------------------------------------
Staubentwicklung muss, soweit möglich, vermieden werden.

3.7 Zusammenwirken mit anderen Unternehmern
--------------------------------------------------------------
Können Arbeiten aufgrund fehlender fachlicher Qualifikation oder nicht ausreichend vorhandenen Personals nicht selbst ausgeführt werden, sind die einzusetzenden Nachunternehmer schriftlich zu benennen und deren Einsatz durch den AG genehmigen zu lassen.

Die einzusetzenden Nachunternehmer sind zu benennen, spätestens vor Zuschlagserteilung durch die Vergabgestelle. Ebenso ist bei Auftragserteilung eine Einverständniserklärung der NU hinsichtlich einer Weisungsbefugnis durch den AG vorzulegen.

3.8 Baustelleneinrichtung
---------------------------------
Der AG stellt keine Aufenthalts- oder Lagercontainer zur Verfügung. Die Baustelleneinrichtung ist, soweit nicht in gesonderten LV Positionen beschrieben, in die Einheitspreise einzukalkulieren.
Die Einrichtung liegt im Ermessen des AN.

Eine genaue Abstimmung der Baustelleneinrichtung erfolgt durch die Bauleitung und AN auf Basis des Baustelleneinrichtungsplans.

Baustrom und Bauwasser werden bauseits gestellt.

Alle erforderlichen Arbeits- und Schutzgerüste im Inneren des Gebäudes sind durch den AN zu stellen, zu betreiben, zu räumen und in die entsprechenden Einheitspreise der Position einzukalkulieren

3.9 Schutz der Baustelleneinrichtung
------------------------------------------------
Das Baustellengelände ist gegen unbefugten Zutritt zu sichern. Die Baugeräte und -fahrzeuge des AN sind arbeitstäglich nach Beendigung der Arbeiten gegen unbefugte Inbetriebnahme zu sichern.

3.10 Ausführungsunterlagen
-------------------------------------
Folgende Unterlagen müssen bei Ausführungsbeginn 2-fach vorliegen:
Arbeitsplan und -anweisung. Erstellen einer schriftlichen Arbeitsanweisung mit allen erforderlichen sicherheitstechnischen Anleitungen
einschließlich aller technischen Merkblätter. Die Unterlagen sind auf der Baustelle vorzuhalten.

Darstellung der Baustelleneinrichtung auf Basis des Baustelleinrichtungsplans, Benennung der Ersthelfer einschl. Nachweise erforderliche Prüfzeugnisse für alle eingesetzten Geräte.

Gefährdungsbeurteilung gemäß §§ 5 und 6 des ArbSchG für die auf der Baustelle anfallenden Arbeiten. Das auf der Baustelle eingesetzte Personal ist vor Arbeitsbeginn in diese einzuweisen. Die Einweisung ist schriftlich zu dokumentieren und bei Bedarf der Bauleitung vorzulegen.

Folgende Unterlagen müssen bei Endabnahme 2-fach vorliegen:

Tagesberichte: Der Auftragnehmer ist zur Führung von Tagesberichten verpflichtet, die Berichte sind wöchentlich der Bauleitung
vorzulegen. Die Form der Bautagesberichte sind mit der Bauleitung abzustimmen.

Die Kosten für das Erstellen und Einreichen der Unterlagen sind vom AN in den Angebotspreis einzukalkulieren.

3.11 Personelle Festlegungen zu den Arbeiten
------------------------------------------------------------------

Der AN hat den Bauleiter und dessen Stellvertreter dem AG vor Beginn der Maßnahme schriftlich zu benennen. Wenn ein Wechsel vorgenommen wird, ist dies sofort ohne besondere Aufforderung anzuzeigen.

Der Bauleiter hat während der Betriebszeiten auf der Baustelle anwesend zu sein.
Sollte dies in Ausnahmefällen nicht möglich sein, hat er gegenüber dem AG einen befugten Vertreter vor Ort zu benennen.

Eine für die Termin-Einhaltung erforderliche Personalstärke ist einzukalkulieren.

3.12 Baubesprechungen
---------------------------------
Mit Beginn der Arbeiten werden regelmäßig Baubesprechungen durchgeführt. Zur Teilnahme lädt die Bauleitung des AG ein. Sie ist für die Fachbauleitung des AN verpflichtend.

3.13 Abfallentsorgung
-----------------------------
Sämtliche Abfälle und Reststoffe, die im Rahmen der Rohbauarbeiten anfallen, gehen in das Eigentum des AN über. Für alle folgend beschriebenen Position für Abbruch, Rückbau und Stemmarbeiten gilt: Schutt und anfallende Materialien sind aus dem Gebäude zu vertragen und fachgerecht zu entsorgen.

Für alle folgend beschriebenen Positionen, wenn nicht gesondert benannt, gilt:
Anfallende Kosten und Gebühren für Entsorgung sind in die jeweiligen Einheitspreise einzukalkulieren.
Die vorgenannten Auflagen sind Vertragsbestandteil.

*Hinweis: Besondere Leistungen eingeschlossen*
Folgende besondere Leistungen sind in dem Angebotspreis zu
berücksichtigen:
- Anschluss der Stahlkonstruktion des Aufzugs an bauseitige Fundamenterderanschlussfahne Anschließen aller Metallteile an bauseitige Potentialausgleichsschiene im Schacht.
- Lieferung von Schmiermaterialien zur Erstabschmierung der Anlage
- Erstellung der Aufzugpapiere zur Abnahme der Aufzugsanlage durch eine benannte Stelle, sowie die gesetzliche Beschilderung der Anlage
- Montage der mechanischen und elektrischen Aufzugsanlage. Elektrische Installation ab Hauptschalter mit Verteilung und Absicherung
- Auftrag eines Schutzanstrichs auf alle nichtblanken Eisenteile.
- Einbringen und Beschriften von evtl. erforderlichen Last und Montageösen in der Schachtdecke
- Erstellen einer zentral zu schaltenden Schachtbeleuchtung, sowie Lieferung und Montage der Steckdosen und Schachtgrubenleiter. Die Installation der Verkabelung hat in einem Leerohr zu erfolgen
- Die Gestellung der Prüfgewichte für die Erstabnahme gemäß gesetzlicher Bestimmung.
- Beistellen von Fachpersonal zur gesetzlich vorgeschriebenen Abnahmeprüfung.
- Lieferung und Montage des Schachtgrubenelementes für Aufsetzpuffer, Betonsockel in der Schachtgrube werden bauseits nicht gestellt.
- Wartung für die ersten 3 Wochen nach Inverkehrbringung

- Erstellen der Schachteinrüstung, Montagegerüste für die Aufzugsmontage und Schachttürabsturzsicherungen rechtzeitige Lieferung von Ankerschienen, -platten, Rüsthülsen, Lasthaken zum bauseitigem Einbau im Rohbau

- Schließen von Ankerlöchern und Vergießen von Anlagenteilen, z.B. Türschwellen, Ankerschienen, Rüsthülsen, Montageträger, Montageluke etc.

- Der AN hat in Eigenleistung den Meterriss bis an die Schachttüren zu übertragen. Hierfür hat der Bieter entsprechendes Personal mit Messeinrichtungen in seinem Angebotspreis zu berücksichtigen.

- Prüffähige Statik für alle vom AN zu liefernden Anlagenteile.

- Notwendige Hebezeuge und Transportmittel, wie z.B. ein Autokran zur Einbringung schwerer Anlagenteile sind vom AN beizustellen.

- Werk- und Ausführungspläne sind 10 WT nach Beauftragung unaufgefordert durch die AN vorzulegen.

Revisionszeichnungen

- Spätestens 3 Wochen vor Abnahme ist der Bauleitung 1 Satz  Revisionszeichnungen als Vorabzug zur Überprüfung der Vollständigkeit der Unterlagen vorzulegen. Soweit keine anderen
Forderungen des Auftraggebers beiliegen, sind die endgültigen
Revisionszeichnungen spätestens am Tage der Schlussabnahme 1-fach auf Datenträger und 3-fachfarbig angelegt in DIN-A4-Ordnern dem Auftraggeber auszuhändigen.

- Bedienungs- und Wartungsanweisungen

- Der Auftragnehmer hat rechtzeitig die für den Nutzer und Anlagenbetreiber erforderlichen Betriebsbeschreibungen, Bedienungs- und Wartungsanweisungen anzufertigen. Die Bedienungs- und Wartungsanweisungen sind spätestens 1 Woche vor der Abnahme der Bauleitung als Vorabzug zur Überprüfung der Vollständigkeit vorzulegen.
  Soweit keine anderen Forderungen des Auftraggebers beiliegen,  sind die endgültigen Bedienungs- und Wartungsanweisungen bei
  der Schlussabnahme in 4-facher Ausfertigung, sauber in Schnellheftern oder Aktenordner sortiert zu liefern.
  Nicht komplette Bedienungs- und Wartungsanweisungen berechtigen den Auftraggeber zum Einbehalt von Teilen der Schlussrechnung.

Abnahme

In Vorbereitung der rechtsgeschäftlichen Abnahme durch den Auftragnehmer, in Abstimmung mit der Bauleitung, sind vor der Inbetriebnahme durch den Auftragnehmer die notwendigen Prüfungen (TÜV) nach den geltenden Vorschriften und Bestimmungen durchzuführen bzw. zu veranlassen.
Über die Prüfergebnisse sind vom Auftragnehmer Protokolle anzufertigen.
Die TÜV-Abnahme des Aufzugs ist durch den Auftragnehmer zu beantragen. Alle Fangproben und sonstige Abnahmeprüfungen, die durch die Vorschriften verlangt werden, sind in Gegenwart der Abnahmebeamten durchzuführen. Die TÜV-Abnahmen sind Bestandteil des Leistungsumfangs. Der Auftragnehmer oder ein Bevollmächtigter ist verpflichtet, an jeder Abnahme teilzunehmen und die hierfür erforderlichen Hilfskräfte und Geräte zur Verfügung zu stellen.

*Hinweis: Fabrikat für alle Anlagen*
Es ist einheitliches Fabrikat für alle Anlagen
einzusetzen.
Vom AN gewähltes Fabrikat:

'........................................'
Folgende Daten sind durch den Bieter anzugeben.

1. Hersteller der elektronischen Steuerung,
Typenbezeichnung

'........................................'

2. Hersteller der elektronischen Antriebsregelung,
Typenbezeichnung

'........................................'

3. Hersteller der Antriebsmaschine, Typenbezeichnung

'........................................'
4. Hersteller des Antriebsmotors, Typenbezeichnung

'........................................'

5. Hersteller der Fangvorrichtung, Typenbezeichnung

'........................................'

6. Hersteller des Geschwindigkeitsbegrenzers,
Typenbezeichnung

'........................................'

7. Hersteller des Fahrkorbs, Typenbezeichnung

'........................................'

8. Hersteller der Türen,  Typenbezeichnung

'........................................'

9. Hersteller des Telefonnotrufsystems,
Typenbezeichnung

'........................................'

### 01 Aufzugsanlage

**01.01 Personenaufzug**
Personen-Aufzug als machinenraumloser Seilaufzug,
ausgeführt nach EN 81-2, behindertengerecht nach DIN EN
81/70 liefern, montieren und in Betrieb setzten.

Funktionale Beschreibung der Eigenschaften
zweiseitiger Zugang - übereinander EG bis 1.OG
Haltenstellen: 4
Tragfähigkeitlast: ca. 630 Kg

Kabinenabmessung: (BxT) ca. 1200x1400 mm
Liche Türbreite: mind. 900mm
Lichte Türhöhe: 2100mm
Türart: zweiteilig, einseitig öffnende Schiebetür
Durchladung

Lichte Schachttiefe: 1940mm
Lichte Schachtbreite: 1600mm
Lichte Schachtgrubentiefe: 1500mm
Lichte Schachtkopfhöhe: 3680 mm

Die lichte Schachtgrubentiefe, Schachtkopfhöhe, Türbreite, Türhöhe, und Kabinabmessung können laut der Angaben des Aufzugsherstellers angepasst werden.

Schachtausführung Stahlbeton/ Filligranbauweise Ortbeton
Lieferung und Übergabe des Schlüsseldepots in Abstimmung mit dem AG, Montage bauseits Maschinenraumlos, ersatzweise mit Maschinenschrank.

Förderhöhe (mm):  4420
Antrieb: getriebeloser Seilantrieb
Türnische Ladeseite 1 (mm): 0
Türnische Ladeseite 2 (mm): 0

Technische Daten:
Geschwindigkeit: 1.0 m/sec.
Aufhängung: 2:1
Anhaltegenauigkeit: 3 mm

Der Antrieb ist im Schachtkopf auf einem Maschinenträger montiert. Tragmittel: Kunststoffummantelte wartungsfreie Stahlseile. Seilbefestigungen mittels Schlösser, Ringschrauben und Aufhängefedern.

Vom Bieter anzugeben:

Nennleistung: '........................................' kW

Nennstrom: '........................................' A

Anlaufstrom: '........................................' A

Abwärme: '........................................' kW

Schacht:
Führungsschienen als kompletter Schienensatz nach technischer Auslegung gemäß EN 81, blankgezogene bzw. gehobelte Ausführung. Bearbeitete Schienenstöße für ruckelfreie Fahrt.
Führungsschuhe mit geräuschdämmender Einlage.
Jede Führungsschiene wird an bauseitig eingebauten Ankerschienen befestigt.
erforderliche Montagegerüste sind in diese Position einzurechnen.

Gegengewicht
Gegengewicht mit stabiler, verwindungssteifer Rahmenkonstruktion, inklusive Beton- oder Stahleinlagen und Fahrbahnverkleidung. Ausgleichsmöglichkeit für Seillängung. Gegengewicht-Umwehrung in der Schachtgrube. Gegengewicht mit Gleitführungen.
Schachtausleuchtung mittels LED-Lichtband.
Abstiegsvorrichtung für Grube in Türschürze.

Der Aufzug wird in einem bauseitigen Betonschacht installiert.

Geschwindigkeitsbegrenzer in typengeprüfter Bauart mit Abschalter für Steuerstrom und Einrichtung zur Fernauslösung mittels Taster im Schaltschrank.
Energiespeichernde Aufsetzpuffer aus geschäumten Kunststoff.

Fahrkorb:
Abmessungen 1100 mm Breite x 1400 mm Tiefe x 2200 mm Höhe.
Konstruktion: Grundierter, verwindungssteifer Stahl-Tragrahmen. Nicht brennbare Antidröhnbeschichtung.
Geeignet für den Einbau in feuerbeständige Schächte nach
DIN 4102.
Kabinendachgeländer in erforderlicher Höhe, grundiert.

Wände: beide Seitenwände Edelstahl gebürstet,

Decke/Beleuchtung: Kabinendecke für Servicemonteure
begehbar. Beleuchtung bündig in der Decke, Deckenbekleidung Edelstahl, Notbeleuchtung
Boden 25 mm abgesenkt für bauseitigen Belag bis 50 kg/m².
Handlauf: Edelstahl Feinschliff an einer Seitenwand, kabinentief, Handlaufhalter Edelstahl Vollmaterial.
Handlaufendstücke Edelstahl verschweißt.
Sockelleiste Edelstahl Feinschliff, ~ 40 x 20 mm.
Fahrkorb mit Gleitführung.
Kabinentüren: Abmessungen 900 mm Breite x 2100 mm Höhe. Typ S2 Teleskop-Schiebetür, 2 Stück, zweiteilig, einseitig öffnend, Material Edelstahl. Schwellen aus rutschfestem Aluminium.

Kabinentableau:
in Seitenwand der Kabine mit Kurzhub-Etagentastern, als Großflächentaster, erhaben mit Braille-Schrift
Tür-Auf-Taster, Notruftaster, Digital- Etagenstandanzeige, Notbeleuchtung, Überlastanzeige optisch und akustisch

Freisprechstelle für das Notrufsystem Gravur "Aufzug im Brandfall nicht benutzen", rot hinterlegt

Etagentableaus:
erhaben mit Braille, und Weiterfahrtanzeige nach DIN 81/70 angeordnet bündig im Portal

Schachttüren:
zweiteilige Teleskopschiebetür einseitig öffnend, gem. DIN
18091, Schwellen aus rutschfestem Aluminium 4 Stück
Material Edelstahl gebürstet
Aufkleber: Aufzug im Brandfall nicht benutzen
Schachttüren zugelassen für feuerbeständige Schächte nach EN81-58 und DIN 4102.

Antrieb:
gleichstromgeregelter Türantrieb mit einstellbaren Türöffnungs-, Türoffen- und Türschließzeiten.
Zugangsüberwachung Lichtgitter über die gesamte Türhöhe.

Kommandogabe mittels Schlüsseltaster als Profilzylinder in
einer Stellung abziehbar zusätzlich zum Drucktaster im  Tableau an Ladestelle: 4 Stück.

Notruf:
GSM-Modul 4G/LTE (bauseits wird keine Telefonleitung bereitgestellt)
akustische und optische Notrufbestätigung
Hörbereitschaft der Gegenseite wird akustisch und optisch angezeigt

gem. Brandschutznachweis:
Der Aufzug wird mit einer statischen Brandfallsteuerung ausgeführt, die bei Erkennung eines Brandes über vernetzte Rauchmelder auslöst und eine Evakuierungsfahrt ins Erdgeschoss gewährleistet.
Nach Ankunft der Aufzugskabine wird die Fahrschachttür für 20 Sekunden offen gehalten, um ein Verlassen zu ermöglichen. Nach diesem Zeitraum schließt die Tür.

- einschließlich Montagezeichnungen
- einschließlich Revisionsunterlagen
- einschließlich prüffähige Statik aller Anlagenteile
- einschließlich der Sachverständigenabnahme
- Prüfung vor Inbetriebnahme gemäß BetrSichV.
- Stellung der Prüfgewichte.
Menge: 1,000 St

**01.02 Zulage: Notrufaufschaltung auf ständig besetzte Stelle**
Zulage zur Vorposition für Notrufaufschaltung der Aufzungsanlage gem. EN 81 auf die firmeneigene ständig besetzte Stelle des AN.
Die Aufschaltgebühr beträgt jährlich:
Menge: 4,000 Jahr

**01.03 Einweisung**
Einweisung für den beschriebenen Aufzug, Schulung und Technische Einweisung des Betriebspersonals des Bauherrn in die Funktion, Betriebsweise, Dokumentation und Bedienung.
Menge: 1,000 Psch

### 02 Wartung - Revision

**02.01 Wartungsangebot Aufzugsanlage**
Wartungsangebot für den beschriebenen Personenaufzug, über alle zum Betreiben der Anlage notwendigen Komponenten, gem. Anlage.

Das Angebot versteht sich pro Jahr für den Zeitraum der Gewährleistung. Die Wartungsintervalle erfolgen gem. den  Vorgaben der DIN/ VDE Vorschriften. Grundlage ist das  Vertragsmuster "Wartung 85" für techn. Anlagen und Einrichtungen, herausgegeben vom Arbeitskreis Maschinen- und Elektrotechnik staatlicher und kommunaler Verwaltungen. Vertragslaufzeit ist jeweils bis zum 31.12 des entsprechenden Jahres. Danach muss dieser vom AG neu beauftragt werden.
Bindefrist des Angebotes ist bis 3 Monate nach förmlicher Abnahme.
Wartung der gesamten Anlage, für jeweils 2 Personen einschl. Anfahrt.
Menge: 4,000 Jahr

**02.02 Monteurstunden**
Monteurstunden für unvorhergesehene Arbeiten auf besonderen Nachweis nach Anweisung der Bauleitung
Menge: 10,000 h
